# Muster-Leistungsbeschreibung
Leistungsbeschreibung (GAEB 90, DA81)
Währung: EUR

## Abdichtung nach DIN 18533, W3-E
Datum: 11.09.25

### Titel 00001 Vorbemerkungen

*Hinweis*
Hinweise zurMuster-Leistungsbeschreibung

Wir weisen darauf hin, dass diese
Muster-Leistungsbeschreibung einen Leitfaden in
Form von Textbausteinen darstellt.
Tatsächliche Objektdaten waren nicht bekannt und
sind in dieser Muster-Leistungsbeschreibung nicht
berücksichtigt worden.

Mit Verwendung der angeführten Textbausteine ist
der Anwender / Planer verpflichtet, eine Prüfung
der jeweiligen Gegebenheiten vor Ort
durchzuführen, sowie anderweitige besondere
Bestimmungen oder Vorschriften, bauaufsichtliche
oder statische Gegebenheiten zu berücksichtigen.

Die Muster-Leistungsbeschreibung ist von dem
Anwender / Planer nach der Untersuchung des Objektes /
Bauzustandsanalyse an die tatsächlichen
Objektgegebenheiten anzupassen.

Mit der Übermittlung dieser
Muster-Leistungsbeschreibung
ist keine Projektberatung verbunden.

Das aufzubringende Produktsystem
ist durchgängig mit den vom Systemhersteller
vorgesehenen Systemkomponenten auszuführen.

Der Ausführende hat bei der Verarbeitung der
Produkte grundsätzlich die Ausführungsanweisungen
und/oder Vorgaben der jeweiligen aktuellen technischen
Merkblätter des Herstellers zu beachten.

*Hinweis*
Hinweise zur DIN 18533 (Ausgabe Juli
2017)

Die DIN 18533 (Ausgabe Juli 2017) regelt die
Einbausituation von nicht wasserdichten Bauteilen
für die Wasserbeanspruchungen und gilt für die
Abdichtung gegen

- Bodenfeuchte und nicht drückendes Wasser (W1-E),
- von außen drückendes Wasser (W2-E),
- nicht drückendes Wasser auf erdüberschütteten
Decken (W3-E),
- gegen Spritzwasser am Wandsockel
und Kapillarwasser in und unter erdberührten
Wänden (W4-E)

Im Bereich der Bauwerksabdichtung ist eine
Weiterentwicklung der Abdichtungsstoffe und der
Ausführungstechniken festzustellen, dem die
Normung der Bauweisen nur verzögert folgt. Gemäß
der Vergabe- und Vertragsordnung für Bauleistungen
(VOB) Teil C: Allgemeine Technische
Vertragsbedingungen für Bauleistungen (ATV) -
Abdichtungsarbeiten können nach Punkt 0.3
Einzelangaben bei Abweichungen von den ATV
geregelt werden. Abweichungen von Produkten und
Anwendung sind eindeutig und im Einzelnen
in der Leistungsbeschreibung aufzuführen.

*Hinweis*
Hinweise zur Wassereinwirkungsklasse
W3-E (PMBC)

Die beschriebene Abdichtung entspricht den
Vorgaben der DIN 18533 und wird
mit einer kunststoffmodifizierten Bitumendickbeschichtung (PMBC) hergestellt.

Die Abdichtung ist wirksam gegen die
Wassereinwirkungsklasse:

W3-E - Nicht drückendes Wasser auf
erdüberschütteten Deckenflächen.

Die in dieser Muster-Leistungsbeschreibung
beschriebene Ausführung entspricht den Vorgaben
der DIN 18533 Teil 3 Abschnitt 9 "Abdichtung mit
kunststoffmodifizierter Bitumendickbeschichtungen
(PMBC)".

### Titel 00002 Abdichtung Neubau

**00002.0001 Kanten und Außenecken brechen**
Kanten und Außenecken mit geeignetem
Gerät ca.10 mm breit anfasen / brechen,
Grate entfernen.
Einheit: lfm

**00002.0002 Abzudichtende Flächen reinigen**
Reinigen der abzudichtenden,
mineralischen Flächen.
Zementleim, Staub, Mörtelreste und Grate
sind durch einen mechanischen Abtrag
wie schleifen, strahlen oder fräsen zu entfernen.
Es ist ein staubfreier und tragfähiger
Untergrund herzustellen.
Einheit: m2

**00002.0003 Fehlstellen > 5 mm mit einem mineralischen Mörtel verschließen**
Offene Fugen, Fehlstellen
oder Ausbrüche > 5 mm
mit einem mineralischen,
wasserdichten Mörtel verschließen.
Stark saugende Untergründe sind
vorzunässen.

Gewähltes Produkt:
Remmers WP DS Levell oder gleichwertig

Produkteigenschaften:
Spannungsarm und rissfrei erhärtend
Sehr gute Haftung zum Untergrund
Schichtdicke einlagig bis 50 mm
Hoher Sulfatwiderstand und niedrig wirksamer
Alkaligehalt (SR/NA)

Produktkenndaten:
- Wasseraufnahmekoeffizient w24
  < 0,1 kg/(m ?h )
- Druckfestigkeit (28 d) = Ca. 20 N/mm²

Verbrauch:
Ca. 8,5 kg/m² bei 5 mm Schichtdicke
Remmers WP DS Levell <0426>
Einheit: St

**00002.0004 Rohrdurchführung eindichten**
*** Bedarfsposition ohne GB
Rohrdurchführung mit einem druckwasserdichten Spezialflansch-System auf Polypropylenbasis eindichten.

Gewähltes Produkt:
Remmers Rohrflansch oder gleichwertig

Produkteigenschaften:
Druckwasserdicht
UV- und temperaturbeständig
Salzwasserbeständig
Isocyanat-, silicon- und halogenfrei
Lösemittelfrei

Produktkenndaten:
Hautbildung Klebstoff nach ca. 25 min
Temperaturbeständigkeit nach Aushärtung
-40 °C bis +90 °C
Farbe: schwarz
2 Halbschalen aus Polypropylen (PP)

Verbrauch:
1 Stück pro Rohrdurchführung
Remmers Rohrflansch <4349; 4350; 4351>
Einheit: St

**00002.0005 Grundierung mit Spezialgrundierung**
*** Grundposition ZZ 001.0
Abzudichtende saugfähige, mineralische
Untergründe mit einer lösemittelfreien,
Spezialgrundierung grundieren.

Gewähltes Produkt:
Remmers Kiesol MB oder gleichwertig

Produkteigenschaften:
Verbessert die Haftung zum Untergrund
Wasserabweisend
Festigend

Produktkenndaten:
- Dichte (20°C) = 1,01 g/cm³
- pH-Wert = 11

Verbrauch:
Ca. 0,1-0,2 l/m² Remmers Kiesol MB <3008>
Einheit: m2

**00002.0006 Grundierung mit Bitumenemulsion**
*** Wahlposition ZZ 001.1
Abzudichtende, schwach saugfähige, mineralische
Untergründe mit einer lösemittelfreien,
Bitumenemulsion grundieren.
Pfützenbildungen vermeiden.

Gewähltes Produkt:
Remmers BIT Primer (basic) oder gleichwertig

Produkteigenschaften:
Lösemittelfrei
Feuchtigkeitsbeständig
Wärme- und kältebeständig
Wasserverdünnbar

Produktkenndaten:
Dichte (20 °C) Ca. 1 kg/l
Basis: Lösemittelfreie Bitumenemulsion
Konsistenz Flüssig
pH-Wert 11

Verbrauch:
Grundierung: mind. 0,025 kg/m² (1:10 mit Wasser)
Einheit: m2

**00002.0007 Hinterfeuchtungsschutz Wand-Sohlen-Anschluss (Beton)**
*** Bedarfsposition ohne GB
Hinterfeuchtungsschutz im Wand-Sohlen-Anschluss,
von Betonsohle bis > 20 cm über OK Sohle,
mit einer starren, zementgebundenen Dichtungsschlämme
herstellen.

Gewähltes Produkt:
Remmers WP DS (basic) oder gleichwertig

Produkteigenschaften:
Sehr gute Haftung zum Untergrund
Wasserdampfdiffusionsoffen

Produktkenndaten:
Wasseranspruch 20-21 % entspricht 5,0 l-5,3 l / 25 kg
Wasseraufnahmekoeffizient w24 < 0,1 kg/(m h )
Wasserdampfdiffusionswiderstand µ < 200
Biegezugfestigkeit (28 d) Ca. 6 N/mm²
Druckfestigkeit (28 d) Ca. 30 N/mm²

Verbrauch:
Ca. 1,6 kg/m²/mm Schichtdicke
Remmers WP DS [basic] <0405>
Einheit: m2

**00002.0008 Mineralische Dichtungskehle herstellen**
Dichtungskehle am Boden-Wandanschluß und
in allen Innenecken mit einem Radius
von ca. 4 bis 6 cm aus einem wasserdichten,
spannungsarmen und rissfrei erhärtenden,
mineralischem Mörtel herstellen.

Gewähltes Produkt:
Remmers WP DS Levell oder gleichwertig

Produkteigenschaften:
Spannungsarm und rissfrei erhärtend
Sehr gute Haftung zum Untergrund
Schichtdicke einlagig bis 50 mm
Hoher Sulfatwiderstand und niedrig wirksamer
Alkaligehalt (SR/NA)

Produktkenndaten:
Wasseranspruch 14-15 % entspricht 3,5-3,8 l / 25 kg
Wasseraufnahmekoeffizient w24 < 0,1 kg/(m ?h )
Wasserdampfdiffusion µ < 200
Druckfestigkeit (28 d) Ca. 20 N/mm²
Farbe Grau
Frischmörtelrohdichte Ca. 1,9 kg/l
Konsistenz: Spachtelfähig

Verbrauch:
Ca. 1,7 kg/m als Dichtungskehle
Remmers WP DS Levell <0426>
Einheit: m

**00002.0009 Kratzspachtelung herstellen (1K-PMBC basic)**
Lunker, Poren, Putzrillen mittels einer
Kratzspachtelung aus einer einkomponentigen,
polymermodifizierten Bitumendickbeschichtung (PMBC),
verschließen und egalisieren.

Gewähltes Produkt:
Remmers BIT 1K basic oder gleichwertig.

Produkteigenschaften:
Lösemittelfrei
Druckwasserdicht
Hochflexibel, dehnfähig und rissüberbrückend
Geprüft radondicht
Spritzbar
Beständig gegen betonangreifende Wässer (DIN 4030
XA3)
Algen-, fäulnis- und streusalzfest

Produktkenndaten:
Rissüberbrückung ? 2 mm
Schlitzdruckprüfungen (DIN 15820) erfüllt
Trockenrückstand Ca. 80 Vol.%
Basis Kunststoff-Bitumen-Emulsion mit Polystyrol
Durchtrocknungszeit:
(20 °C / 70 % rel. Feuchte) Ca. 72 Stunden
Konsistenz: Pastös, thixotrop

Verbrauch:
Ca. 0,5 l/m²
Remmers BIT 1K basic <0872>
Einheit: m2

**00002.0010 Abdichtung nach DIN 18533, W3-E (1K PMBC basic)**
Abdichtung gemäß der Wassereinwirkungsklasse W3-E
"nicht drückendes Wasser auf erdüberschütteten
Decken"
aus einer einkomponentigen,
kunststoffmodifizierten Bitumendickbeschichtung
(PMBC, geprüft nach DIN EN 15814, AbP liegt vor),
einschließlich Armierungsgewebe herstellen.
Mindesttrockenschichtdicke 4 mm.

Gewähltes Produkt:
Remmers BIT 1K basic oder gleichwertig.

Produkteigenschaften:
Lösemittelfrei
Druckwasserdicht
Hochflexibel, dehnfähig und rissüberbrückend
Geprüft radondicht
Beständig gegen betonangreifende Wässer (DIN 4030
XA3)
Algen-, fäulnis- und streusalzfest

Produktkenndaten:
Rissüberbrückung ? 2 mm
Schlitzdruckprüfungen (DIN 15820) erfüllt
Trockenrückstand Ca. 80 Vol.%
Basis: Kunststoff-Bitumen-Emulsion mit Polystyrol
Durchtrocknungszeit:
(20 °C / 70 % rel. Feuchte) Ca. 72 Stunden
Konsistenz: Pastös, thixotrop

Gewähltes Produkt:
Remmers Tex 4,8 / 100 oder gleichwertig

Produkteigenschaften:
Verrottungsfest
Alkalibeständig

Produktkenndaten:
Maschenweite 4,8 x 5,1 mm
Flächengewicht mind. 75 g/m²
Reißfestigkeit Kette 1000 N/cm
Reißfestigkeit Schuss 950 N/ cm

Verbrauch:
Ca. 5,0 l/m² bei 4 mm Trockenschichtdicke
Remmers BIT 1K basic <0872>
Ca. 1,1 m²/m²
Remmers Tex 4,8/100 <4183>
Einheit: m2

**00002.0011 Drän- und Anfüllschutzbahn auslegen**
3-lagige Drän- und Anfüllschutzbahn gemäß
DIN 18533 nach vollständiger Durchtrocknung
der Abdichtung anbauen.

Gewähltes Produkt:
Remmers DS Protect oder gleichwertig

Produkteigenschaften:
Hohe Druckbelastbarkeit
Hohe Wasserableitung
Verrottungsresistent

Produktkenndaten:
Noppenhöhe ca. 9 mm
Druckfestigkeit ca. 350 kN/m²
Dränkapazität ca. 2,4 l/s m
Temperaturbeständigkeit - 30° C bis + 80° C

Verbrauch:
1,05 m²/m²  Remmers DS Protect <0823>
Einheit: m2
